# RBK Modulbau
Angebotsaufforderung (GAEB 90, DA83)
DV-Nummer: BB201508
Währung: EUR

## Erweiterung der Notaufnahme - Vertikale
Datum: 15.12.25

### Bereich 01 Vorbemerkungen

*Hinweis*
Inhaltsverzeichnis
1. Beschreibung der Aufgabenstellung
2. Bauherr, Bauherrenvertreter
3. Angaben zur Baustelle, Regelarbeitszeit, SiGeKo,
Termine
4. Verzeichnis der beigefügten Unterlagen
(Planbeilagen)
5. Angaben zu Plänen und Revisionsunterlagen
6. Baustelleneinrichtung
7. Sonstiges

1. Beschreibung der Aufgabenstellung
Robert Bosch Krankenhaus
Gebäude AHS Bauteil B  EG
Umbau/Erweiterung Notaufnahmezentrum (NAZ)
Erdgeschoss (Ebene 0)

2. Bauherr

2.1 Bauherr
Robert Bosch Krankenhaus GmbH
Auerbachstraße 110
70376 Stuttgart
Telefon 0711  811-0

2.2 Projektkoordinator
Robert Bosch Krankenhaus
Herr Georg Schilling
Auerbachstraße 110
70376 Stuttgart
Mobil +49 152 595 39179
E-Mail.: georg.schilling@rbk.de

2.3 Planungsteam - Architekten und Fachplaner

Planung, Ausführungsplanung und Objektüberwachung
Arcass Planungsgesellschaft mbH
Urbanstraße 1
70182 Stuttgart
Tel.: 0711/238 57 - 19
Fax.: 0711/23857 - 50
E-Mail.: rbk-naz@arcass.de

Objektüberwachung
Ernst2 Architekten AG Stuttgart
Martin-Luther-Straße 40
70372 Stuttgart
Tel.: 0711 520896 0
Fax.: 0711 520896 20
E-Mail.: info@ernst2-architekten.de

Tragwerkplanung
IGR Ingenieure GmbH
Beratende Ingenieure
Herr Palmer
Rosenbergstraße 50/1
70176 Stuttgart
Telefon: 0711 656 60 79-19
E-Mail: g.palmer@igr-ing.de

Sanitär-, Mechanik und MSR-Technik
Pfähler + Rühl
Ing.-Büro für technische Gebäudeausrüstung GmbH
Herr Alexander Heinrich
Neuwiesen 1
74251 Lehrensteinsfeld
Tel.: 07134 13840-327
E-Mail.: rbk@pr-tga.de

Medizinplanung
Planungsgruppe M + M AG
Herr Mhamed Jlassi
Hanns-Klemm-Str. 1
71034 Böblingen
Tel.: 07031 646-292
Fax.:07031 646-11
E-Mail.: RBK-F-MED@PGMM.com

Elektroplanung
IGW Ingenieure
Herr Nico Schlenker
Benzstraße 33
71083 Herrenberg
Tel.: 07032/925-0
Fax.: 07032/925190
E-Mail.: n.schlenker@igw-ingenieure.com

Brandschutz
HALFKANN + KIRCHNER PartGmbh
Beratende Ingenieure für Brandschutz
Friedrichstraße 10
70174 Stuttgart
Tel.: 0711 577 355-0
Fax.: 0711 577 355-90
E-Mail.: Stuttgart@hk-brandschutz.de

SiGeKo
Mr. Sicher GmbH & Co.KG
Robert-Bosch-Straße 2 - 4
72525 Münsingen
Tel.: +49 (0)7381 93269-0
Fax: +49 (0) 7381 93269-20
E-Mail: Kontakt@MrSICHER.de

3. Angaben zur Baustelle, Regelarbeitszeit, SiGeKo,
Termine

3.1 Standort
Robert-Bosch-Krankenhaus
Stuttgart
Auerbachstraße 110
70376 Stuttgart

3.2 Baubeschreibung
Das Robert-Bosch-Krankenhaus wurde ca. 1972 in Betrieb
genommen und in regelmäßigen Zeitabschnitten an neue
medizinische und betriebliche
Anforderungen angepasst.
Der Funktionsbereich Zentrale Notaufnahme wurde
2007erstellt.

3.2.1 Das Baufeld befindet sich im Gebäude AHS Bauteil
B EG (Ebene 0).
Die Zentrale Notaufnahme ist während des Umbau
uneingeschränkt in Betrieb (24 Std.).
Der Umbau wird unterteilt in mehreren Umbauabschnitten,
weiteres siehe Ziffer 3.6

3.2.2 Tragwerk Bestand
Betonskelettbau mit Unterzügen und
Betonmassivplattendecke Deckenstärke 30 cm.
Treppenhauswände und Ausfachungen Stahlbeton
Geschosshöhe:
OK RFB  -0,55 m
OK Betondecke über EG + 3,725 m
Decke über EG, Deckenstärke 30 cm

3.2.3 Raumbildender Ausbau
Gipskartonständerwände auf RFB bzw. Verbundestrich
Bodenkonstruktion - Zementverbundestrich ca. 40 - 100
mm
Oberbelag PVC
Unterdecken  Gipskarton, Mineralfaser und Blech als
Hei-/Kühldecke
Türen  Stahlblechzargen, Holztürblätter gestrichen
Flurtüren Stahl/Glaselemente in unterschiedlichen
Abmessungen T 0

3.2.4 Arbeiten außerhalb dem Baufeld ZNA
Für Umschluss, Rückbau und Neumontage von
Installationen müssen Wände und Decken punktuell in
Fluren und anderen Funktionsbereichen geöffnet werden.
Dabei darf der allgemeine Krankenhausbetrieb nicht
wesentlich eingeschränkt werden. Unvermeidliche
Einschränkungen sind rechtzeitig mit dem AG
abzustimmen.

Im 1. UG finden lediglich Maßnahmen der haustechnischen
Gewerke statt.

Eine Abstimmung mit der Objektüberwachung hat ca. 5
Arbeitstage vor Ausführung zu erfolgen, weiteres siehe
Ziffer 3.3.3 Krankenhausbetrieb.

3.3 Arbeitszeit, Lärm, Krankenhausbetrieb, SiGeKo
3.3.1 Regelarbeitszeit
Die Arbeiten finden während laufendem
Krankenhausbetrieb statt.
Der AN ist verpflichtet darauf Rücksicht zu nehmen.

Regelarbeitszeit, Montag bis Freitag:
07:00 bis 18:00 Uhr
Patientennahe Bereiche:
08:00 bis 12:00 und 14:00 bis 18:00 Uhr
Materialtransporte im Gebäude über öffentliche
Krankenhausbereiche:
18:00 bis 20:00 Uhr.

Alle lärmintensiven Arbeiten, sowie Arbeiten außerhalb
der Regelarbeitszeit sind nur nach vorheriger
Abstimmung und Genehmigung durch die OÜ möglich.
Die Vorlaufzeit für die Genehmigung beträgt 5
Arbeitstage.
Arbeiten innerhalb der Regelarbeitszeit sind mit den
Einheitspreisen (einschl. ihrer Nachträge) vergütet.
Arbeiten außerhalb dieser Zeiten sowie an Sonn- und
Feiertagen sind nur in Ausnahmefällen und nach
Genehmigung durch den AG möglich.
Etwaige behördliche Freigaben sind im Vorfeld
einzuholen.

3.3.2 Baustellenbesprechung
Der AN hat zu den Baustellenbesprechungen, die der AG
regelmäßig durchführt, einen geeigneten
bevollmächtigten Vertreter zu entsenden, der der
deutschen Sprache mächtig ist. Die Besprechung findet
wöchentlich an einem von der OÜ bestimmten Wochentag
statt und ist mit den Einheitspreisen und Nachträgen
abgegolten.

3.3.3 Krankenhausbetrieb
Alle Arbeiten erfolgen unter Betriebsbedingungen des
Krankenhauses. Bei der Ausführung ist vorrangig auf den
Krankenhausbetrieb, der nur in Ausnahme und dann in
Absprache mit dem AG unterbrochen werden darf,
Rücksicht zu nehmen. Dem AN obliegt deshalb eine
ständige erhöhte Sorgfaltspflicht, die sich auch auf
die Auswahl seiner Mitarbeiter bezieht.
Auf Grund der räumlichen Enge kann es gelegentlich zu
Behinderungen zwischen den einzelnen AN beim
Materialtransport und bei der Montage kommen.

3.3.4 Hinweis SiGeKo
Für das Bauvorhaben wird ein SiGe-Plan gemäß
Baustellenverordnung erstellt.
Der AN hat die bei ihm Beschäftigten, von ihm
Beauftragten und seine sonstigen Erfüllungsgehilfen auf
der Baustelle auf diesen Plan und seine
Fortschreibungen hinzuweisen, sowie über alle Inhalte
und deren Konsequenzen umfassend zu unterrichten.
Alle auf der Baustelle Tätigen haben die Kenntnisnahme
des SiGe-Planes durch Unterschrift zu bestätigen. Die
Unterschriften sind dem SiGe-Koordinator unaufgefordert
vorzulegen.

Für die Umsetzung des SiGe-Plans auf der Baustelle und
für die Koordination und Durchsetzung der
erforderlichen Sicherheits- und
Gesundheitsschutzmaßnahmen wird ein SiGe-Koordinator
bestellt.
Seinen Anweisungen im Rahmen seines Auftrages ist Folge
zu leisten.
Der AN ist verpflichtet, dem SiGe-Koordinator alle für
die Durchführung seiner Aufgaben erforderlichen Angaben
zu machen, insbesondere über die Zahl der vom AN
eingesetzten Arbeitnehmer, Subunternehmer, Unternehmen
ohne Beschäftigte, Anzahl und Art der eingesetzten
Maschinen, sowie über Beginn und Dauer der
auszuführenden Arbeiten.
Auf Anforderung ist eine vollständige
Firmenselbstauskunft vorzulegen. Diese Selbstauskunft
ist bei jeder Änderung zu aktualisieren.

Auch ohne Hinweis des SiGe-Koordinators ist der AN
dafür verantwortlich, dass alle seine
Erfüllungsgehilfen auf der Baustelle die
Unfallverhütungsvorschriften der Berufsgenossenschaften
und alle sonstigen Sicherheitsvorschriften kennen und
einhalten.
Persönliche Schutzausrüstungen sind allen Beschäftigten
im vorgeschriebenen und erforderlichen Umfang kostenlos
vom AN zur Verfügung zu stellen.
Bei Arbeiten mit gesundheitsgefährdenden Stoffen sind
die zutreffenden technischen Regeln Gefahrstoffe
einzuhalten.
Die Sicherheitsdatenblätter der verwendeten Stoffe sind
an der Baustelle vorzuhalten. Die Arbeiten sind von
einer fachkundigen Person zu leiten, die während der
gesamten Zeit der Durchführung von gefährlichen
Arbeiten auf der Baustelle anwesend sein muss.
Alle Gerüste, Leitern, Absturzsicherungen und
Hebezeuge, die vom AN oder seinen Erfüllungsgehilfen
eingesetzt oder mitgenutzt werden sind vom AN
verantwortlich zu prüfen.
Mängel sind unverzüglich der örtlichen Bauleitung zu
melden.
Ist Gefahr im Verzug, so sind auch ohne Anweisung die
erforderlichen Sicherungsmaßnahmen durchzuführen.
Besondere Vorsichtsmaßnahmen sind zu ergreifen, wenn
Beschäftigte explosionsgefährlichen, hochentzündlichen,
krebserzeugenden, erbgutverändernden,
fortpflanzungsgefährdenden, giftigen oder
krankheitserregenden Stoffen oder Zubereitungen
ausgesetzt sind.

3.4 Lagerhaltung
Es besteht die Möglichkeit Lagerflächen in
Nachbarschaft zu dem Umbaubereich bereitzustellen.
Der AN muss bei seiner Lagerhaltung und
Materialbeschaffung jedoch davon ausgehen, dass
Material entsprechend dem täglichen Verbrauch
angeliefert wird oder nur im direkten Baustellenbereich
EG / UG zur sofortigen Verwendung gelagert werden kann.
In Absprache mit dem AG werden im geringen Umfang
Flächen für Werkstattcontainer an anderer Stelle auf
dem Grundstück zur Verfügung gestellt (siehe
beiliegender Baustelleneinrichtungsplan).
Es ist dabei eine Entfernung zum Baufeld bis zu 200 m
anzunehmen.

3.5 Baustellenerschließung der unterschiedlichen
Bauabschnitte
Der Ausschreibung liegen entsprechende Übersichtspläne
bei.

3.5.1 Materialtransport und Ver- und Entsorgung EG
Anfahrt über die Wendeschleife an der Klinikvorfahrt,
siehe Lageplan.

3.5.2 Personenzugang
EG ebenerdig über vorgegebene Zugänge
Die Zugänge werden um 19:00 Uhr durch das RBK
geschlossen.
Danach ist ein Zugang zur Baustelle nur über die vom
RBK definierten Zugänge möglich.

3.5.3 Das Be- und Abladen sowie der Transport zur
Verwendungsstelle ist Sache des AN, bauseitig wird kein
Personal oder Hilfsmittel zur Verfügung gestellt.
Anlieferung entsprechend Ziffer 3.5.1, 3.5.2, 3.5.4.
Bei Verwendung öffentlicher Krankenhausflure hat der
Krankenhausbetrieb oberste Priorität, die Transporte
sind mit der OÜ abzustimmen.

3.5.4 Um Überschneidungen zwischen Krankenhausbetrieb
und Ver- und Entsorgung zu reduzieren sind alle Ver-
und Entsorgungstransporte außerhalb der Betriebszeiten
des Krankenhauses (Regelzeit 8:00 bis 17:00 Uhr)
auszuführen. Ein Materialtransport zwischen 8:00 Uhr
und 17:00 Uhr ist nur in Ausnahme und in Absprache mit
der Objektüberwachung und dem AG gestattet.

3.5.5 Transportweglänge im Gebäude (mittlere Weglänge)
EG ca. 50 m

3.6 Baustellenorganisation
3.6.1 Bauabschnitte
Die Gesamtmaßnahme im EG wird in mehrere Bauabschnitte
(2 Stk) unterteilt.
Aus den beiliegenden Ablaufplänen sowie dem
Bauzeitenplan sind die Ausführungslängen der
Bauabschnitte und Überschneidungen zu ersehen.
Mehraufwändungen für die terminliche Abfolge und
mehrmaliges Einrichten ist in die Einheitspreise
einzukalkulieren.

3.6.2 Brandschutz
In Flucht- und Rettungswegen dürfen keine Materialien
gelagert werden oder durch gelagertes Baumaterial in
ihrer Funktion beeinträchtigt werden.

3.6.3 Sauberhaltung Straßen und Wege
Vom AN benutzte Straßen und seine Baustellenbereiche
sind laufend sauber zu halten. Schmutz und Unrat sind
unverzüglich zu entfernen, die Reinigung muss feucht
geschehen.

3.6.4 Müllentsorgung
Der AN hat seine Verpackungs- und allgemeine Abfälle
täglich selbst zu entsorgen.

3.6.5 Genehmigungspflichtige Arbeiten
Schweiß-, Trenn-, Flex-, Löt-, Schweißarbeiten, sowie
offene Flammen und die Verwendung gefährlicher,
entzündlicher und explosiver Stoffe müssen mit einem
Formblatt des AG dem technischen Dienst (RBK und OÜ)
gemeldet und von diesem ausdrücklich genehmigt werden.
In der Regel dürfen solche Arbeiten nur zwischen 8.00
und 15.00 Uhr ausgeführt werden.

3.6.6
Generell sind die gesetzlichen Anforderungen,
Richtlinien, Merkblätter und Hinweise zu beachten.
Dies gilt auch für das Regelwerk der Stadt Stuttgart
mit seinem Amt für Umweltschutz.
Der Einsatz von Maschinen, Kompressoren mit
Verbrennungsmotoren ist nicht gestattet.

3.6.6.1 Lärm- und Immissionsbekämpfung,
Erschütterungsschutz.
Der AN wird verpflichtet nur lärmgeschützte
Baumaschinen und Geräte (nach den neusten Normen und
Vorschriften) einzusetzen. Sofern kurzzeitig
auftretende Geräuschspitzen unvermeidbar sind hat dies
der AN rechtzeitig mindestens 3 Arbeitstage vor Beginn
der entsprechenden Arbeiten der OÜ mitzuteilen und
genehmigen zu lassen.
Bei einer Überschreitung der Richtwerte ist mit
Beschränkung der Arbeitszeiten zu rechnen.
Erschütterungen dürfen nicht zu Beeinträchtigungen des
Krankenhausbetriebes führen.
Sind Erschütterungen unvermeidbar ist mit dem AG/OÜ der
Ausführungszeitraum mit einer Vorlaufzeit von 3
Arbeitstagen abzustimmen.

3.6.6.2 Staub- (Schmutz) und Geruchsbekämpfung (Abgase
und Ruß-Emissionen).
Die von den Baustellen, deren Einrichtungen und dem
Baustellenverkehr ausgehenden Immissionen sind
permanent auf ein Minimum zu beschränkten. Wegen im
Krankenhausbetrieb gegebener besonderer Anforderungen
an die Hygiene und Luftqualität ist eine enge
Zusammenarbeit zwischen Bauleitung, AN und
Hygieneschutzbeauftragten (RBK) erforderlich. Es sind
geeignete Maßnahmen zu treffen, damit keine Staub- und
Geruchsbelästigungen entstehen.

3.7 Ausführungstermine übergeordnet
gem. Terminplan Anlage

4 Verzeichnis der beigefügten Unterlagen

gem. Plananlagenverzeichnis

5. Angaben zu Plänen und Revisionsunterlagen
Vergütung, siehe Positionsbeschreibung

5.1 Ausführungspläne Architekt und Fachplaner
Die für die Ausführung erforderlichen Pläne der
Architekten und Fachplaner müssen vom AN vom Planserver
RBK Krankenhaus geladen und auf eigene Kosten gedruckt
werden.

5.2 Prüfung der Ausführungsunterlagen
Der AN ist verpflichtet, sämtliche
Ausführungsunterlagen in der Örtlichkeit zu überprüfen.
Unstimmigkeiten hinsichtlich der Maßeintragungen sind
dem AG unverzüglich zu melden.

5.3 Ausführungspläne/ Montagepläne AN
Ausführungsfristen siehe VHB Besondere
Vertragsbedingungen, Ziffer 1
und Vorbemerkungen Ziffer 3.7.

Vorlage:
Bei Montageplänen ist die Gesamtleistung
zusammenfassend zur Freigabe vorzulegen.
Den Architekten/ Fachingenieuren sind die nach Vertrag
geforderten Unterlagen zweifach zur Freigabe
vorzulegen:
Vom AG geforderte Unterlagen wie
- Prüf- und Testberichte,
- Gütenachweise (z.B. von Alternativ-Produkten) sind 12
Werktage vor Ausführung zur Freigabe zur Verfügung zu
stellen.

5.4 Revisionsunterlagen Hochbau
Nach Vertrag geforderte Nachweise, Berechnungen und
Revisionsunterlagen sind wie folgt zu liefern:
5.4.1 Revisionsunterlagen in Papierform
Der AN hat dem AG folgende Unterlagen jeweils 2-fach zu
übergeben:
- Datenträger mit AutoCad (dwg)-Dateien
- Papierpläne des letzten/ endgültigen
Ausführungsstandes in Originalgröße
5.4.2 Revisionspläne  digital
Sämtliche nach Vertrag geforderte Revisionspläne sind
digital zu erstellen und dem AG zu übergeben. Der AN
muss alle Pläne und Unterlagen gemäß
Anforderungsvorgabe AG beschriften.

5.5 Revisionsunterlagen
5.5.1 Revisionsunterlagen in Papierform
Prüfung der Dokumentation vor digitaler Übergabe durch
OÜ/Fachplaner.
Die Dokumentation, Bestands- und Revisionsunterlagen
sind wie folgt zu liefern:
Zu den Leistungen des AN zählen die Lieferung der
Dokumentation, der Revisionsunterlagen und der
Betriebsbeschreibungen sowie die Zusammenstellung der
Unterlagen entsprechend den Vorgaben des AG.
Die Unterlagen sind nach Themen und Gewerke zu teilen
und mit Inhalts- und Planverzeichnis auszustatten und
in Ordner mit beschrifteten Rückenschildern nach
Anlagenabschnitten geheftet und mit beschrifteten
Registern abzulegen.
Als Bestandsunterlagen sind alle Ausführungs-; Werk-
und Montagezeichnungen zu liefern, in die alle im
Rahmen der Ausführung vorkommenden Änderungen
maßstäblich richtig eingetragen worden sind und den
Endzustand des ausgeführten Bauelementes / Bauteils
bzw. der ausgeführten Anlagen darstellen.
Wegen der Übersichtlichkeit und zum Erkennen der
Zusammenhänge müssen die Anlagen in sich
zusammenhängend dargestellt werden.
Wenn optische Verkleinerungen gewählt werden, muss die
Ausgangszeichnung mindestens über den Maßstab 1:50
verfügen. Die Schriftgröße muss so gewählt werden, dass
die Verkleinerungen
gut lesbar sind. Der Endmaßstab der Verkleinerung darf
nicht kleiner als 1:100 sein.
Die Layerstruktur muss den Vorgaben des AG entsprechen.
Mindestens 4 Wochen vor der Abnahme ist die
Dokumentation nach Gewerken geordnet in beschrifteten
Ordnern mit Inhaltsverzeichnis dem AG (bzw. dessen
Fachplaner) 1-fach zur Durchsicht zu übergeben.
Alle Planunterlagen sind nach Abstimmung mit dem AG zu
erstellen und zu übergeben.
Der AN hat dabei folgende Dokumentationsunterlagen
mindestens zu erbringen:
- Detail-, Bestands- und Revisionspläne
- Grundrisspläne M. 1:50
- Strangschemata
- Rohrnetz-, Kanalnetz- und Schallberechnungen
- Sämtliche technische Auslegungen
- Übersichtsschemata / Anlagenschemata farbig angelegt
nach DIN
- Abnahme- und Genehmigungsprotokolle aller
Überwachungsbehörden
- Protokolle der Druckproben und Funktionsprüfungen
- Dokumentation des Probebetriebes
- Sämtliche Zulassungs- und Prüfbescheide
- Ersatzteillisten, Stücklisten, Gerätelisten
- Wartungskarten und Bestandslisten für
Wartungsarbeiten
- Anlagenbeschreibung mit Ortsbezeichnung, Aufgabe,
Funktion.

- Listen über Anlagenteile und Einrichtungen, die
genehmigungs- und
überwachungspflichtig sind, mit Angaben der
Kontrollzyklen.

- Liste der eingesetzten Bauteile als Excel - Datei mit
Bezeichnung;
Kostengruppe; Typ; Hersteller; Bestellnummer; Einbauort
etc.

- Wartungs- und Pflegeanleitungen (für die Wartungen
sind Kurzanleitungen zu erstellen)

- Betriebsanleitungen- und technische Unterlagen im
Original und zusätzlich als Kurzbedienungsanleitungen
(max. A3-Format) in deutscher Sprache, abgestimmt auf
die aufgeführten Anlagen

- Protokolle über die Einweisung des Bedienungs- und
Wartungspersonals mit Gegenzeichnung der Teilnehmer

- Stücklisten und Ersatzteillisten mit Angabe des
Herstellers
- Ersatzteillisten mit Bezugsquellennachweis
- Sachverständigendokumentation
- Niederschrift aller Prüf- und Messergebnisse
- Alle Prüfzeugnisse und Zulassungsbescheide
- Nachweise, dass keine gesundheitsgefährdeten Stoffe
eingebaut wurden
- Errichterbescheinigungen
- Übereinstimmungserklärungen
- Nachweis der Erstprüfung

Vorstehende Unterlagen sind in deutscher Sprache zu
liefern, die technischen Angaben haben nach DIN-Norm zu
erfolgen und die Maßeinheiten müssen den deutschen
Vorschriften entsprechen.

5.5.2 Revisionspläne - digital
Sämtliche Revisionspläne (Grundrisse, Ansichten,
Details, Schemen) sind auch digital zu erstellen und
dem AG zu übergeben. Art und Umfang der Revisionspläne
sind den Anforderungen für die Papierdokumentation zu
entnehmen. Für CAD-Daten wird das dwg-Format (neueste
Version) als Austauschformat verwendet. Ergänzend
können CAD-Daten auch im dxf-Format abgegeben werden.
Zusätzlich zum dwg-Format ist auch jeweils eine pdf und
eine plt-Datei, entsprechend den geprüften Papierplänen
abzugeben.
Bei der Erstellung der Revisionspläne ist die
Layerstruktur des AG verbindlich einzuhalten.
Die Kosten für die Erstellung und Lieferung der
Revisionspläne in digitaler Form werden nur bei
Einhaltung der Form und Kennzeichnung nach den Vorgaben
des AG gewährt.

5.5.3 Revisionsunterlagen digital
Sämtliche Revisionsunterlagen (Anlagenbeschreibung,
Bedienungsanleitung, Funktionsbeschreibung, etc.) sind
auch digital im
pdf-Format zu erstellen und dem AG zu übergeben.
Art und Umfang der Revisionsunterlagen sind den
Anforderungen für das jeweilige Gewerk oder
Anlagengruppen bzw. der Beschreibung für die
Revisionsunterlagen in Papierform zu entnehmen.
Jedes Dokument muss mit einem digitalen
Inhaltsverzeichnis
(Lesezeichen) versehen werden, so dass die einzelnen
Abschnitte im Dokument darüber direkt angezeigt werden
können.
Die Kosten für die Erstellung und Lieferung der Daten
in digitaler Form werden nur bei Einhaltung der Form
und Kennzeichnung nach den Vorgaben des AG gewährt.
Die Daten sind digital (CD oder DVD) und einfach in
Papier (separate Position) spätestens vier Wochen vor
der förmlichen Abnahme zur Prüfung zu liefern.
Nach Prüfung der Unterlagen sind diese vom AN auf den
RBK eigenen Server zu speichern.

5.6 Technischer Standard BHC
Die beiliegende Aufstellung "Technischer Standard BHC
(Abt. Technik und BIM)" ist jeweils Gewerke bezogen zu
beachten.

6. Baustelleneinrichtung / Brandschutz

6.1 Baustrom und Bauwasser
Baustrom und Bauwasser werden vom AG zur Verfügung
gestellt.
Der AN verpflichtet sich, nur technisch einwandfreie
und geprüfte Geräte, Werkzeuge und Maschinen
einzusetzen.
Für Schäden und Defekte, die durch unsachgemäße
Bedienung oder schadhafte Geräte entstehen, haftet der
AN.
Weiterhin verpflichtet sich der AN, Ausfälle oder
Schäden an der Baustrom-/Bauwasserversorgung
unverzüglich an den AG/ OÜ zu melden.

6.2 Brandschutz
6.2.1 Rauchmelder
Vor dem erstmaligen Einsatz hat eine Einweisung des
Personals durch den AG zu erfolgen.
Über die Einweisung wird ein Protokoll gefertigt.
Ist zur Durchführung der Arbeiten die Abschaltung von
Rauchmeldern notwendig ist der jeweilige AN für Ab- und
Anmeldung verantwortlich.
Jeder AN muss für seine Arbeiten das Prozedere An- und
Abmeldung vornehmen.
Mit einem Formblatt des AG muss die Ab- und Anmeldung
beim technischen Dienst beantragt und gemeldet und von
diesem ausdrücklich genehmigt werden. Die Freigabe muss
in der Regel bis 8.00 Uhr, für den Tag an dem die
Abschaltung der Rauchmelder erfolgt, eingeholt werden.

6.2.2
Ist die Entfernung von Brandschutzverkleidungen
erforderlich oder werden Öffnungen zwischen
Brandabschnitten hergestellt, so ist der AN dafür
verantwortlich, dass prov. nach Arbeitsende (täglich)
die geöffneten Bereiche mit geeignetem Material (wie
Brandschutzkissen) geschlossen werden.
Falls aus nachweisbaren Gründen dies nicht möglich ist
muss der AG / OÜ rechtzeitig informiert werden. Im
Brandfall dürfen durch die verwendeten Baustoffe keine
toxischen und korrosionsfördernden Gase entstehen.

6.3 Besondere Baustelleneinrichtung
WC- und Waschcontainer
Für die Dauer der Baumaßnahme steht ein Wasch- und
Toilettencontainer zur Verfügung.

7. Sonstiges

7.1 Materialvorgaben
Es wird in besonderen Fällen auf die in der
Funktionsstelle oder im RBK verwendeten Fabrikate,
Materialität, Bauteile und Ausstattungsgegenstände
zwingend Bezug genommen. Ist in einer Position eine
Bezeichnung für ein bestimmtes Fabrikat enthalten ist
dies anzubieten. Ist der Zusatz 'oder gleichwertig'
verwendet worden, und fehlt die für das Angebot
geforderte Bieterangabe, so gilt das im LV genannte
Fabrikat als vereinbart.
Vorbeschriebenes gilt auch für die haustechnischen
Anlagen, die immer die Ergänzung oder Erweiterung
vorhandener Anlagen beinhalten.

Wenn der Bieter ein anderes als ein namentlich
genanntes Produkt vorschlagen will, hat er den Nachweis
der Gleichwertigkeit (z.B. durch Bemusterung, Übergabe
technischer Unterlagen o.ä.) zu erbringen.
Das vorgeschlagene Produkt muss in Aussehen, Farbe,
Anforderung und Materialität dem ausgeschriebenen
Produkt entsprechen.
Die endgültige Entscheidung ob Gleichwertigkeit besteht
oder nicht und die Freigabe oder Nichtfreigabe trifft
der AG in Zusammenarbeit mit den Architekten und den
jeweiligen Fachplanern.

7.2 Abrechnungsunterlagen
Die abzurechnende Leistung ist aus aktuellen Werk- u.
Montagezeichnungen zu ermitteln.
Die ermittelten Leistungen sind dort farbig zu
kennzeichnen und mit Abrechnungsmaßen u. Pos. zu
versehen. Die Aufmaße sind für Dritte nachvollziehbar
aufzustellen.
Jedes Teilaufmaß erhält eine Zusammenstellung. Diese
Zusammenstellung enthält auch die Ergebnisse
vorangegangener Teilaufmaße.
Die Aufmaße sind zeitnah zu erstellen.
Die Summe aller Teilaufträge ergibt das Gesamtaufmaß.

7.3 Anzeigepflichten
Der AN verpflichtet sich, seiner Anzeigepflicht bei den
zuständigen Behörden und Verbänden nachzukommen sowie
alle für den Betrieb der Baustelle erforderlichen
Genehmigungen einzuholen.
Der AN hat bei anzeige- und abnahmepflichtigen Arbeiten
die genehmigende oder abnehmende Stelle (Auftraggeber,
Behörden, Ingenieure, Architekten) so rechtzeitig zu
verständigen, dass keine Verzögerungen eintreten. Die
OÜ ist in jedem Falle auch zu unterrichten.

*Hinweis*
Eventuell erforderliche Maßnahmen zur reibungslosen
Ausführung der Arbeiten sind in die Einheitspreise
einzurechnen. Ebenso sind sämtliche erforderliche
Maßnahmen, die sich aus den vorliegenden
Vergabeunterlagen ergeben, in den EPs zu
berücksichtigen. Die genannten Preise beinhalten alle
Nebenleistungen des Auftragnehmers sowie alle sonstigen
entstehenden Kosten. Mit dem Angebot sind insbesondere
auch alle Vor- und Nacharbeiten, Nebenleistungen und
Lieferungen abgegolten, die zur Erfüllung der
geforderten Leistung gehören.

Der Ausschreibung liegen alle einschlägigen und
aktuellen DIN-Vorschriften zugrunde.

Die Arbeiten haben in Abstimmung mit der örtlichen
Bauleitung zu erfolgen und richten sich nach dem
Baufortschritt. Es ist in angemessenem zeitlichem
Vorlauf eine Anlaufbesprechung durchzuführen. Hierbei
sollen insbesondere die notwendigen Voraussetzungen
abgeklärt werden.

*Hinweis*
Geräte- und Einrichtungsstandard
Der neueste Gerätestandard ist anzubieten. Soweit
darüber noch kein Prospektmaterial mit technischen
Daten vorliegt, sind Beschreibungen mit
Funktionsdarstellungen vorzulegen. Sollten sich bis zur
Lieferung der Geräte gleicher Typenreihe technische
Verbesserungen ergeben, sind diese dem Auftraggeber
mitzuteilen und vor der Ausführung vom Auftraggeber
durch Bemusterung freizugeben.

Lieferung und Montage

Es obliegt dem Auftragnehmer, alle ihm übergebenen
Zeichnungen und Unterlagen zu kontrollieren und
Abweichungen unverzüglich dem Auftraggeber mitzuteilen.
Der Auftragnehmer hat ferner an Ort und Stelle selbst
alle für seine Arbeiten erforderlichen Maße vor
Fertigungs- bzw. Montagebeginn zu nehmen und die
notwendigen Informationen einzuholen. Der Auftragnehmer
ist verpflichtet, sich rechtzeitig vor Beginn der
Arbeiten selbst vom Zustand der Baustelle zu
unterrichten, sowie fehlende Arbeitsunterlagen
anzufordern. Dieses gilt insbesondere für die
Raumflächen und -höhen beeinträchtigende Einbauten, wie
z.B. Heizkörper, Rohre, Deckenstürze usw.. Daraus sich
ergebende, den Lieferumfang beeinflussende, Änderungen
sind mit dem Auftraggeber abzustimmen.

Der Auftragnehmer hat die Transportwege außerhalb und
innerhalb des Gebäudes vor Anlieferung zu besichtigen,
um einen reibungslosen Transport zu gewährleisten.

Der Auftragnehmer hat sich rechtzeitig vor
Arbeitsbeginn mit der Bauleitung in Verbindung zu
setzen, um den allgemeinen Arbeitsablauf abzustimmen.

Bei der Montage ist darauf zu achten, dass bereits
fertiggestellte Arbeiten, wie Putz- und Malerarbeiten,
nicht beschädigt werden. Entstehende Beschädigungen
sind der Bauleitung zu melden. Die Instandsetzung
beschädigter Leistungen anderer am Bau beschäftigter
Firmen erfolgt durch die entsprechende Fachfirma zu
Lasten des Auftragnehmers, der den Schaden verursacht
hat.

Inbetriebnahme
Probebetrieb und Betrieb zum Zwecke von Messungen und
Prüfungen sind vor der Abnahme durchzuführen. Der
Auftragnehmer schuldet den Erfolg. Die Inbetriebnahme
ist 14 Tage vorher dem Auftraggeber schriftlich
anzuzeigen.

Einweisungen
Für alle einweisungsbedürftigen Geräte / Systeme sind
Einweisungen zu kalkulieren. Des Weiteren sind die
Organisation (Termine, Einladungen) sowie die
schriftliche Dokumentation in Verantwortung des AN. Die
Einweisung erfolgt laut Anforderung AG zur
tatsächlichen Betriebsaufnahme.

Abnahme
Sämtliche Einrichtungen sind zur Abnahme innen und
außen (einschließlich aller Arbeitsebenen und Ablagen)
sauber zu übergeben (Reinigung durch feuchtes Wischen
mit Reinigungsmittelzusatz im Wischwasser).

Vor der Einweisung und der Abnahme sind sämtliche
Revisionsunterlagen vorzulegen.

Die Abnahme ist 14 Tage vorher dem Auftraggeber
schriftlich anzuzeigen.

Bestandsunterlagen

Die Unterlagen sind in deutscher Sprache zu liefern.
Technische Angaben haben den geltenden EN/DIN-Normen zu
entsprechen, Angaben über Maßeinheiten den derzeit
gültigen gesetzlichen Vorschriften.

*Hinweis*
Die Bewertung der angebotenen Leistung erfolgt
ausschließlich nach dem Angebotspreis.

Der Bieter mit der niedrigsten Angebotssumme erhält den
Zuschlag.

*Hinweis*
Alle elektro- und gasführenden Leitungen sind
unsichtbar und in getrennten Kanälen zu führen.
Installation gemäß geltenden Normen (z.B. DIN
VDE 0100-710 Teil 7-710, DIN 13260 Teil 1 und DIN EN
ISO 7396) sowie dem Stand der Technik.

Die Anschlusselemente müssen nach Montage für
Wartungszwecke ohne Revisionsöffnung in der abgehängten
Decke zugänglich sein. Die Deckenzwischenkonstruktion
ist nach vorheriger bauseitiger Überprüfung der
Raumhöhen zu montieren.

Die Starkstromdosen, Spannungsfeldanzeige und
Schriftfeld sind inkl. Montage zu kalkulieren.
Informationsmaterial über Hersteller und Typ der
eingebauten Dosen sind dem Angebot beizulegen. Die
Beschriftung der Starkstromdosen (Stromkreisnummer) ist
gemeinsam mit dem Errichter der Starkstromanlage
durchzuführen und liegt in Verantwortung des AN Gewerk
Elektro.

Bei der Positionierung der Starkstromdosen muss
gewährleistet sein, dass bei Benutzung einer Dose alle
umliegenden Entnahmestellen oder Dosen nicht verdeckt
oder behindert werden.

Die Gasentnahmedosen der Firma Dräger Medical ANSY
GmbH werden durch den AN beigestellt. Einbau und
Koordination sind Leistung des AN. Die hierfür
entstehenden Kosten sind in den Einheitspreis
einzukalkulieren.

Die Gasartenprüfung an der Entnahmestelle ist gemeinsam
mit dem Errichter der Gasversorgungsanlage
durchzuführen und liegt in Verantwortung des AN
Errichter ZGA.

O2 = Sauerstoff
Air = medizinische Druckluft 5bar

Bei der Positionierung der Gasentnahmedosen muss
gewährleistet sein, dass bei Benutzung einer
Entnahmestelle (Steckarmatur) alle umliegenden
Entnahmestellen nicht verdeckt oder behindert werden.

Die Schwachstrominstallation wie Telefon-, Video-,
sowie die EDV-Dosen (inkl. Einbau und Anschluss) sind
im Leistungsumfang des Auftragnehmers enthalten.
Für EDV-Anschlüsse sind im Deckenbereich Anschlussdosen
RJ45 bauseitig vorgehalten. EDV-Leitungen (mind. CAT 6)
und Anschlussdosen sind in RJ45 auszuführen.

### Bereich 02 Leistungsteil

**02.0001 Vertikale medizinische Versorgungseinheit (MVE)**
Wandmontierte vertikale medizinische
Versorgungseinheit, zur Versorgung von Bettplätzen mit
medizinischen Gasen, Stark- und Schwachstrom zum
Einsatz in der Notaufnahme.

Die vertikale Versorgungseinheit besteht aus einem
Aluminiumstrangpressprofil (eloxiert) mit rechteckigem
Querschnitt (Breite x Tiefe ca. 300-400x150mm), Alle
Oberflächen mit abgerundeten Kanten, sowie
durchgängigen Bestückungsblechen zur Vermeidung von
Spalten und Schrauben für eine leichte und hygienische
Desinfektion. Alle Materialien sind
desinfektionsmittelbeständig und korrosionsfrei.

Die Entnahmestellen können rechts, links oder
frontseitig angeordnet werden. Die exakte
Positionierung aller Entnahmestellen und Einbauten
erfolgt im Rahmen der Montageplanung in Abstimmung mit
dem Nutzer.

An beiden Schmalseiten der Medienversorgungseinheit,
soll jeweils ein vertikales Tragrohr (Länge ca. 1400mm,
d=30mm, UK ab 1000mm OKFFB) aus Edelstahl zur
Aufnahme von Zubehör montiert sein. Die Befestigung
erfolgt über je zwei L-förmige ("gekröpfte") Ausleger
(je ca.150mm), sodass das Tragrohr schwenkbar ist, und
die Zugänglichkeit der Medienentnahmen nicht behindert
ist.

Auf der Frontseite ist eine Gerätenormschiene zur
Aufnahme verschiedener Geräte (z.B. Flowmeter)
einzuplanen.

Die Länge der MVE-W beträgt ca. 2000mm, wobei die
Unterkante auf einer Höhe von 1000mm OKFFB und die
Oberkante bündig zur abgehängten Decke (nach Aufmaß ca.
3000mm ab OKFFB) positioniert wird.

Die Lastabtragung soll vollständig über die Rückwand
der MVE-W auf die Wand bzw. Trockenbauwand mit
Wandversärkung erfolgen.

Die Gerätezuladung an der medizinischen
Versorgungseinheit liegt bei max. 80 kg.

Die unterschiedlichen Energiearten (Stark-,
Schwachstrom und med. Druckgase) sind getrennt zu
führen. Die Abschottung ist durch Mehrkammeraufbau zu
gewährleisten.

Schalter- bzw. Steckdosen sind von Fabrikat Jung (Typ:
LS 990) anzubieten

Die Starkstromdosen sind jeweils ohne Deckel, mit
Spannungsanzeige und inkl. Montage zu kalkulieren.
AV in Farbe studioweiß (RAL 9016)
SV in Farbe signalgrün (RAL 6032)

Die Beschriftung der Starkstromdosen (Stromkreisnummer)
ist gemeinsam mit dem Errichter der Starkstromanlage
durchzuführen und in Verantwortung des AN.
Die Stromkreisbeschriftung ist mit dem AG abzustimmen.

Benötigte Starkstromdosen:
- 4x 230Vav
- 2x 230Vsv
- 6x PA-Stift

Bei der Positionierung der Starkstromdosen muss
gewährleistet sein, dass bei Benutzung einer Dose keine
der umliegenden Entnahmestellen bzw. Dosen verdeckt
wird.

Die Schwachstrominstallation wie Telefon- und
EDV-Doppeldosen (inkl. Einbau und Anschluss) sind im
Leistungsumfang des Auftragnehmers enthalten.
EDV-Leitungen und Anschlussdosen sind in RJ45
auszuführen. Für die Datentechnik werden die Leitungen
ungeschnitten bis zur Datendose ausgeführt. Die
Beschriftung ist gemeinsam mit dem Errichter der
Kommunikationnlage und AG durchzuführen und in
Verantwortung des AN.
Die Stromkreisbeschriftung ist mit dem AG abzustimmen.

Benötigte Schwachstromdosen:
- 4x EDV-Port
- 1x Schwesternruf

Die Bereitstellung, der Einbau, die interne Verrohrung
und Anschluss der Gasentnahmedosen sind Leistung des
AN. Diese sind von Fabrikat Firma Dräger Medical ANSY
GmbH anzubieten.

Die Gasartenprüfung ist gemeinsam mit dem Errichter der
Gasversorgungsanlage durchzuführen und ist in
Verantwortung des AN.
Codierung der Einzelschläuche zur Vermeidung von
Vertauschung bei Montage/Service.

Air = medizinische Druckluft 500kPa
O2 = Sauerstoff

Bei der Positionierung der Gasentnahmedosen muss
gewährleistet sein, dass bei Benutzung einer
Entnahmestelle (Steckarmatur) alle umliegenden
Entnahmestellen nicht verdeckt oder behindert werden.

Wandverstärkungen
Bauseitig werden Wandverstärkungen vorgehalten.

Medieneinspeisung
Die Versorgungseinheit ist betriebsfertig zu montieren
und anzuschließen, komplett mit allem notwendigen
Zubehör für Aufputzmontage.

Die Einspeisung der bauseitigen Zuleitungen erfolgt
stirnseitig, von oben (Zwischendecke).

Die Schnittstellen für medizinische Gase, Stark- und
Schwachstrom befinden sich im Bereich der
Zwischendecke.

Raumliste:
die vertikalen medizinischen Medienversorgungseinheiten
werden in folgenden Räumen installiert:
- 06103 U/B-Raum
- 06104 U/B-Raum Iso
- 06105 U/B-Raum Iso
- 06106 U/B-Raum Iso
- 06107 U/B-Raum
- 06108 U/B-Raum
- 06109 U/B-Raum
- 06110 U/B-Raum
- 06111 U/B-Raum
Menge: 9,000 St

USt %: 19,00
